# EIS 2
Angebotsaufforderung (GAEB 90, DA83)
Währung: EUR
Auftraggeber: Covivio Wohnen GmbH

## Zusätzlicher Text
Lieferung und Einbau von Wand- und Bodenfliesen

AbschnittAusführung
Menge
RiegelBodenfliesen
630 m²
Wandfliesen
1240 m²  TowerBodenfliesen 376 m² Wandfliesen
560 m²

## Zusätzlicher Text
Grundstück:
EIS2 - Eiswerderstraße 12 in 13585 Berlin/Spandau

Neubauprojekt:

Das Projekt EIS-2 umfasst einen Gewerberiegel mit einem Hochhaus. Beide
Bauabschnitte erhalten eine verbindende Tiefgarage. Insgesamt sollen im
Turm 17 Wohnungen sowie eine Büro- bzw. Praxisfläche und im Erdgeschoss
ein Restaurant entstehen. Im angrenzenden Riegel werden weitere
Büroflächen und ein Boardinghouse mit 68 Miet-Apartments untergebracht.
Insgesamt entstehen 224 unterirdische Stellplätze.

Das Projekt EIS 2 setzt sich aus zwei oberirdischen Gebäudeteilen
zusammen: Turm und Riegel. Beide werden unabhängig voneinander
erschlossen, besitzen aber Verbindungen in den unterirdischen
Geschossen, damit die Stellplätze der Tiefgaragen von beiden
Gebäudeteilen erreichbar sind. Der Riegel soll dreigeschossig mit
Staffelgeschoss sowie zwei unterirdischen Geschossen errichtet werden.
Die beiden Untergeschosse (UG) beinhalten zwei Tiefgaragenebenen. Das 1.
Untergeschoss wird mit einer Zu- und Abfahrtsrampe an der nördlichen
Stirnseite des Riegels erschlossen. Die Tiefgaragenebene im 2.UG ist
über eine innenliegende Rampe mit der Verbindungsgarage zwischen beiden
Baufeldern verknüpft. Diese Verbindungsgarage bekommt im Norden eine
Einfahrtsrampe. Für die Ausfahrtsrampe wird die Westseite des bereits
gebauten nördlichen Garagenteils geöffnet um hier die neue Ausfahrtrampe
einzubauen.

Das Erdgeschoss und das 1. Obergeschoss des Riegels sollen eine
Büronutzung erhalten. Für das 2. Obergeschoss und das Staffelgeschoss
ist eine Nutzung als Boardinghouse geplant. Das Gebäude erhält drei
Eingänge. Der Haupteingang befindet sich an der Westfassade in einer
gläsernen Fuge, welche in der Fassade den Übergang zum Turm markiert.
Weiter nördlich gibt es einen weiteren Eingang von Westen und an der
Ostfassade den Ausgang eines Fluchttreppenhauses. Der Turm ist
zehngeschossig mit Staffelgeschoss konzipiert. Im Erdgeschoss soll ein
Restaurant mit Außenterrasse und im 1.Obergeschoss eine Büro- und
Praxisfläche errichtet werden. In den darüberliegenden Geschossen
entstehen 17 Eigentumswohnungen. Bei dem Turm handelt es sich um ein
Hochhaus gemäß Hochhausrichtlinie. Die Vertikalerschließung erfolgt
daher über einen Sicherheitstreppenraum mit Druckbelüftung und zwei
Aufzügen, von denen einer als Feuerwehraufzug ausgeführt wird. Die
Gastronomie im Erdgeschoss erhält einen separaten Eingang. Gebäudelage,
Abmessung, Grenz- und Gebäudeabstände, Grundriss- und Gebäudeform des
Objekts sind aus den Planunterlagen ersichtlich.

Bauabschnitte Neubau:
EIS2 - Riegel
EIS2 - Turm

Kennzahlen Turm:
Wohneinheiten  = 17 WE
Gewerbe: 1 Restaurant, 1 Gewerbe (5 Büroräume und 1 Besprechungsraum)

Kennzahlen Riegel:
Gemietete Wohneinheiten  = 68 Apartments
Gewerbe = 1 Gewerbe (13 Büroräume, 2 Seminarräume, 1 Boarding House und
2x Geschäftsführung)

Kennzahlen EIS2:
Gewerbliche Einheiten (Insgesamt) = 43
Wohnen Turm (2.-10,OG) = 2.303 m²Office Turm (1.OG) = 269 m²Gastro
Turm (EG) = 436 m²Office Riegel (EG)  = 1.203 m²Boardinghouse Riegel
(1.-3,OG)  = 3.672 m²Summe Gewebe = 5.578 m²

BGF
Riegel: 5.738,9 m²Tumr: 4.515,64 m²inkl. UG-1 und UG-2

Sonstiges:
Die vorgesehenen Bauleistungen werden entsprechend der derzeit
geltenden öffentlich-rechtlichen Vorschriften, der dort geforderten
bautechnischen Nachweise und nach den allgemein anerkannten Regeln der
Baukunst und der Technik ausgeführt. Die Anforderungen des Brandschutzes
sind einzuhalten.

Die Erschließung des Grundstückes an das vollständig ausgebaute
öffentliche Straßenland im Sinne des Baugesetzbuches und des
Erschließungsbeitragsgesetzes ist gesichert.

Die Dimensionierung sämtlicher Medien werden mit den Versorgungsträgern
entsprechend des heutigen Standards abgestimmt und eingerichtet.

## Zusätzlicher Text
01  Allgemeines
Anschlüsse für Wasser und Energie werden durch den AG in erforderlichem
Maß auf dem Baufeld zur Verfügung gestellt. Die Kosten hierfür werden
über einen in der Auftragsverhandlung festzulegenden Prozentsatz von der
Schlussrechnungssumme in Abzug gebracht. Die Verteilung der Medien vom
Übergabepunkt (z. B. Baustromverteiler des AG) bis zum Arbeitsplatz ist
Sache des AN.

WC-Einrichtungen werden zur Verfügung gestellt, Abrechnung analog
obigem Absatz. Tagesunterkünfte und Magazincontainer können durch den AG
gegen eine im Verhandlungsgespräch noch zu vereinbarende Monatspauschale
zur Verfügung gestellt werden.

Für vom AN selbst vorgesehene Lagerflächen u.ä. besteht generelle
Abstimmungspflicht mit dem AG. Der AN kann ggf. aus Platzgründen keine
eigenen Tagesunterkünfte, Magazincontainer, etc. aufstellen.
Parkmöglichkeiten stehen auf dem Baufeld nur begrenzt zur Verfügung.

Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und
Endtermine sind Vertragstermine und unbedingt einzuhalten. Sollten zur
Einhaltung der vereinbarten Termine Überstunden erforderlich werden,
erfolgt hierfür keine zusätzliche Vergütung.

05 Stundenlohnarbeiten
Arbeiten auf Nachweis dürfen nur für die gemäß Leistungsverzeichnis
vorgesehene Leistung, und auf besondere Anweisung des Auftraggebers vor
Arbeitsbeginn ausgeführt werden. Die Rapporte müssen arbeitstäglich zur
Anerkennung vorgelegt werden. Verspätet vorgelegte Rapporte werden nicht
anerkannt. Der AN verliert in diesem Fall seinen Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind mit einer entsprechenden Begründung in einem Zusatzangebot
einzureichen.

07 Verwendbarkeitsnachweis
Alle - auch die ausgeschriebenen - Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte
der AN dieser Verpflichtung nicht nachkommen, ist der AG berechtigt,
ohne weitere Vorankündigung die Beräumung / Säuberung der Arbeitsplätze
durch Dritte zu veranlassen. Die daraus entstehenden Kosten trägt der
AN.

## Zusätzlicher Text
Der sachliche Geltungsbereich ergibt sich ebenso wie die technische
Ausführung aus den ATV
DIN 18 352 Fliesen- und Plattenarbeiten und den anerkannten Regeln der
Technik.

Ergänzend sind u.a. folgende ATV/ DIN zu berücksichtigen:
DIN 18 299  Allgemeine Regelungen für Bauarbeiten jeder Art
DIN 18 331  Betonarbeiten
DIN 18 330  Mauerarbeiten
DIN 18 336 Abdichtungsarbeiten
DIN 18 340  Trockenbauarbeiten
DIN 18 350  Putz- und Stuckarbeiten
DIN 18 353  Estricharbeiten
DIN 18 534 Abdichtung von Innenräumen

Merkblätter Fachverband Deutsches Fliesengewerbe im ZDB

BVF Fachinformation Flächenheizung
Sammlung der BVF-Richtlinien, Herausgeber Bundesverband
Flächenheizungen und Flächenkühlungen e.V.

Weiterhin gelten sämtliche europäischen und nationalen Vorschriften,
Merkblätter, Stoff- und Prüfnormen usw. jeweils in ihrer aktuellen
Fassung sowie die Herstellerverarbeitungsangaben, Zulassungen und
Empfehlungen der jeweiligen Fachverbände.

## Zusätzlicher Text
Der sachliche Geltungsbereich ergibt sich ebenso wie die technische
Ausführung aus den ATV:
DIN 18 336 Abdichtungsarbeiten,
DIN 18 338 Dachdeckungs- und Dachdichtungsarbeiten und den anerkannten
Regeln der Technik.

Ergänzend sind folgende ATV / DIN zu berücksichtigen:
DIN 18 299 Allgemeine Regelungen für Bauarbeiten jeder Art
DIN 4108 Wärmeschutz im Hochbau
DIN 18531 bis DIN 18535 Bauwerksabdichtungen
DIN 18 540 Abdichten von Aussenwandfugen im Hochbau
mit Fugendichtstoffen
DIN EN 13 501 Klassifizierung von Bauprodukten und Bauarten zu ihrem
Brandverhalten

Richtlinie
Abdichtungen für die Planung und Ausführung von polymermodifizierten
Bitumendickbeschichtungen (PMBC) Herausgeber: Deutsche Bauchemie e.V.

Richtlinie
Abdichtungen für die Planung und Ausführung von flexiblen
Dichtungsschlämmen (MDS)
Herausgeber: Deutsche Bauchemie e.V.

vdd Technische Regeln
Technische Regeln für die Planung und Ausführung von Abdichtungen mit
Polymerbitumen- und Bitumenbahnen
Herausgeber: vdd-Industrieverband Bitumen- Dach- und Dichtungsbahnen
e.V.

Weiterhin gelten sämtliche europäischen und nationalen Vorschriften,
Merkblätter, Stoff- und Prüfnormen usw. jeweils in ihrer aktuellen
Fassung sowie die Herstellerverarbeitungsangaben, Zulassungen und
Empfehlungen der jeweiligen Fachverbände.

## Fliesenarbeiten
Datum: 08.11.23

### Titel 01 EIS 2, Riegel

*Hinweis*
Einbauort : alle Bäder

#### Bereich 01.01 Vorbereitende Arbeiten Abdichtungsarbeiten

**01.01.010 Reinigen der Estrichflächen**
*** Bedarfsposition ohne GB
Reinigen der Estrichflächen von grober Verschmutzung
durch Bauschutt, Gips, Mörtelreste, Farbreste u.ä.,
soweit sie von anderen Unternehmern verursacht sind,
einschl. Beseitigen des Bauschuttes, Transportkosten
und Deponiegebühren.

Ausführung nur nach Angabe der Bauleitung!
Menge: 1,000 m2

**01.01.020 Vorbereitung des Untergrundes**
Die Estrichflächen sind zu säubern und kleinere Risse
zu schließen. Der Untergrund ist auszugleichen und
nach Erfordernis zu grundieren.
Menge: 630,000 m2

**01.01.030 Ausgleichsspachtelung bis 5 mm**
*** Bedarfsposition ohne GB
Ausgleichsspachtelung bis 5 mm fachgerecht auf
Estrichflächen aufbringen.
Ausführung nur nach Angabe der Bauleitung!

Einbauort: nach Erfordernis
Menge: 1,000 m2

**01.01.040 Ausgleichsspachtelung bis 10 mm**
*** Bedarfsposition ohne GB
Ausgleichsspachtelung bis 10 mm fachgerecht auf
Estrichflächen aufbringen.
Ausführung nur nach Angabe der Bauleitung!

Einbauort: nach Erfordernis
Menge: 1,000 m2

**01.01.050 Randdämmstreifen, Überstand abschneiden und entsorgen**
Überstand des Randdämmstreifens abschneiden
und fachgerecht entsorgen.
Menge: 1170,000 m

**01.01.060 Flächenabdichtung an Bodenflächen mit dünnschichtiger Bahnenabdichtung**
Bodenflächen mit rissüberbrückender, dünnschichtiger,
beidseitig
mit Vliesgewebe beschichteter Abdichtungsbahn mit
entkoppelnder
Wirkung abdichten. Die Verlegung erfolgt in eine
frische zuvor im
Kreuzgang mit einer Rolle aufgetragene Schicht aus
zweikomponentigem,
zementären Reaktivkleber. Die Bahn sorgfältig
andrücken, um Hohllagen
zu vermeiden. Alle Stöße, Anschlüsse und Bahnabschlüsse
mind. 5 cm
überlappend ausführen bzw. mit systemkonformen
Dichtband überkleben.
Die Verklebung erfolgt in allen Bereichen vollflächig
und wasserdicht mit
zementärem Reaktivkleber.

Eigenschaften:
- Beanspruchungsklasse: W2-I gem. DIN 18534
- gebrauchsfertig, reißfest, flexibel und
rissüberbrückend
- alkali- und tensidbeständig
- alterungsbeständig und unverrottbar
- beständig gegen Mikroorganismen
- Dicke: ca. 0,4 mm

Material: Sopro Fixier- & Dichtkleber FDK 415,
Sopro Abdichtungs- und Entkopplungsbahn AEB® 640 oder
gleichwertig.

Angebotenes Fabrikat:
'
..........................................'
vom Bieter einzutragen
Menge: 630,000 m2

**01.01.070 Abdichtung der Wand-/Bodenanschlüsse W2-I, inkl. Schnittschutzband**
Herstellen von fachgerechten Wand-/Bodenanschlüssen
der vor beschriebenen Abdichtung inkl.
Schnittschutzband
durch Hochführen der Abdichtung mindestens 5 cm über
OK-Fliesenbelag.

Eigenschaften:
- Beanspruchungsklasse: W2-I gem. DIN 18534

Fabrikat Schnittschutzband:
SOPRO, Schnittschutzband SB 113 oder glw.

Angebotenes Fabrikat:
'
..........................................'
vom Bieter einzutragen
Menge: 1160,000 m

**01.01.080 Anschluss an Rohrdurchführungen Verbundabdichtung, W2-I**
*** Bedarfsposition ohne GB
Anschluss der vor beschriebenen Abdichtung an
Rohrdurchführungen mit passgenauen Manschetten
mit Andichtflansch herstellen.

Menge wie folgt:
- je Dusche: 1 Stück

Fabrikat: SOPRO, AEB Bodenmanschette oder glw.

Angebotenes Fabrikat:
'
..........................................'
vom Bieter einzutragen
Menge: 1,000 Stk

#### Bereich 01.02 Bodenfliesen

**01.02.010 Bodenbelag aus Feinsteinzeugfliesen, 30x60cm, R10/Barfuß A**
*** Bezugsbeschreibung
Bodenbelag aus Feinsteinzeugfliesen liefern und mit
zementären
variablen Flexmörtel auf vorbereitete Fläche
vollflächig und
hohlraumfrei verlegen (Buttering-Floating-Verfahren),
einschließlich
verfugen mit flexiblem, kunststoffmodifiziertem
Verfugungsmörtel
auf waagerechtem Untergrund aus Zementheizestrich mit
Abdichtung.

Bodenfliesen:
Format: 30 x 60 cm
Dicke: ca. 10 mm
Mörtelbett: Dünnbett mit Flexkleber ca. 5,0 mm
Oberfläche: matt
Rutschhemmung: R10 / Barfuß A

Fabrikat: Villeroy & Boch, Unit Four
Farben: créme, hellgrau, dunkelgrau oder greige

Farbton Verfugung: passend zu Bodenfliesen

Leistung einschl. aller Nebenleistungen, sämtliche
Verschnitt-
und Anpassarbeiten an aufgehende Bauteile sowie an
Duschwannen und Belagsabschlüssen.

Einbauort: Bäder Appartements
Menge: 630,000 m2

**01.02.020 Bodenbelag aus Feinsteinzeugfliesen, 60x60cm,,R10/Barfuß A**
*** Bedarfsposition ohne GB
*** gemäß Ausführungsbeschreibung Bodenbelag aus Feinsteinzeugfliesen liefern und mit zem
*** wie Position 01.02.010
Bodenfliesen:
- Format: 60 x 60 cm
Menge: 1,000 m²

**01.02.030 Sockelleisten aus Feinsteinzeugfliesen, h= 6 cm**
Sockelleisten aus geschnittenen Bodenfliesen der
Position "Bodenbelag aus Feinsteinzeugfliesen,
R10/Barfuß A" liefern und im Dünnbett
im Bereich ungefliester Wandflächen verlegen.

Länge: gem. Fliesenformat
Höhe: H= 6 cm
Stärke: ca. 10 mm
gerader Sockel ohne Fase

Ausführung gem. Bemusterung

Einbauort: Bäder Appartements
Menge: 280,000 m

**01.02.040 Verfugung Boden, Silikon**
Fugen an Wandanschlüssen Boden-/Wandfliese
bzw. Boden-/Sockelfliese mit Silikon herstellen.
Die Fugen sind auszusparen, von Mörtelresten zu
reinigen, vorzustreichen und mit Dichtungsmaterial
auszuspritzen und zu glätten. Farbe nach Vorgabe AG.

- Fugenbreite: bis 5,0 mm
- Farbton: passend Bodenfliese bzw. nach Angabe AG
- inkl. Rundschnur (DIN-Polyband) als
Hinterfüllmaterial

Ausführung gem. Bemusterungsliste

Angebotenes Fabrikat:
'
..........................................'
vom Bieter einzutragen
Menge: 1160,000 m

**01.02.050 Verfugung Boden, Acrylat**
Wandanschlüsse zwischen Sockel-/Wandfliese und
ungefliesten Wänden mit Acrylat versiegeln.

- überstreichbar
- Fugenfarbe: passend zur Wandfarbe nach Angabe AG

Ausführung gem. Bemusterungsliste
Menge: 280,000 m

**01.02.060 Anschlag- und Trennschiene aus Edelstahl, L-Schiene**
Anschlag- und Trennschienen mit unterschiedlichen
Einzellängen, aus Edelstahl mit Ankern
liefern und einbauen.

- Einzellängen: ca. 76 cm, ca. 88,5 cm und ca. 1,01 cm.

- Material: Edelstahl gebürstet
- Einbau: mittig unter dem Türblatt in Abstimmung
mit der Bauleitung
- einschließlich Silikon Anschlussfuge
Türzargenunterseite

Fabrikat: Schlüter L-Schiene oder glw.

Angebotenes Fabrikat:
'
..........................................'
vom Bieter einzutragen

Einbauort: (Übergang Fußbodenbeläge)
Menge: 95,000 m

**01.02.070 Schutzabdeckung, Tetrapack-Folie**
Abdecken des fertigen Fußbodens auf besondere
Anordnung des AG.

Material: Tetrapack-Folie

Die Bodenabdeckung darf keinesfalls am Untergrund
befestigt werden. Entsorgung bauseits durch Gewerk
Endreinigung.
Menge: 630,000 m2

**01.02.080 Verlegung Bodenfliesen im Mittelbett**
*** Bedarfsposition ohne GB
Zulage zur Position "Bodenbelag aus
Feinsteinzeugfliesen,
30x60cm, R10/Barfuß A" für die Verlegung der Fliesen im
Mittelbett (Dicke 8 bis 15 mm) statt im Dünnbett.
Menge: 1,000 m2

**01.02.090 Ersatzfliesen (Boden) liefern und übergeben, 20 Stück**
*** Bedarfsposition ohne GB
Lieferung von Fliesen der Position "Bodenbelag aus
Feinsteinzeugfliesen, 30x60cm, R10/Barfuß A" und
Übergabe an den AG nach Fertigstellung der
Fliesenarbeiten einschließlich Beschriftung für
Einbauort.

Menge: ca. 20 Stück
Menge: 1,000 Psch

**01.02.100 Bodenfliesen - Verlegearbeiten ohne Lieferung Fliesen**
*** Bedarfsposition ohne GB
Fachgerechter Einbau der Feinsteinzeugfliesen,
einschließlich Verfugung.
Verlegung Feinsteinzeug im Format 30/60cm.

Reine Verlegeleistung ohne Lieferung der Fliese.
Menge: 1,000 m2

#### Bereich 01.03 Wandfliesen

**01.03.010 Vorbereitung des Untergrundes inkl. Haftbrücke**
Vorbereitung des Untergrundes aus Kalkzementputz oder
GKB/-I-Platten, wie folgt:

- säubern der Flächen und Schließen von kleineren
Rissen
- inkl. Haftgrundierung passend zum späteren
Verlegemörtel

Einbauort: Riegel Bäder
Menge: 1240,000 m2

**01.03.020 Flächenabdichtung an Wandflächen mit dünnschichtiger Bahnenabdichtung**
Wandflächen mit rissüberbrückender, dünnschichtiger,
beidseitig
mit Vliesgewebe beschichteter Abdichtungsbahn mit
entkoppelnder
Wirkung abdichten. Die Verlegung erfolgt in eine
frische zuvor im
Kreuzgang mit einer Rolle aufgetragene Schicht aus
zweikomponentigem,
zementären Reaktivkleber. Die Bahn sorgfältig
andrücken, um Hohllagen
zu vermeiden. Alle Stöße, Anschlüsse und Bahnabschlüsse
mind. 5 cm
überlappend ausführen bzw. mit systemkonformen
Dichtband überkleben.
Die Verklebung erfolgt in allen Bereichen vollflächig
und wasserdicht mit
zementärem Reaktivkleber.

Eigenschaften:
- Beanspruchungsklasse: W2-I gem. DIN 18534
- gebrauchsfertig, reißfest, flexibel und
rissüberbrückend
- alkali- und tensidbeständig
- alterungsbeständig und unverrottbar
- beständig gegen Mikroorganismen
- Dicke: ca. 0,4 mm

Material: Sopro Fixier- & Dichtkleber FDK 415,
Sopro Abdichtungs- und Entkopplungsbahn AEB® 640 oder
gleichwertig.

Angebotenes Fabrikat:
'
..........................................'
vom Bieter einzutragen

Einbauort: Riegel, Bäder
Menge: 690,000 m2

**01.03.030 Abdichtung der Wand- / Wandanschlüsse, W2-I, inkl. Schnittschutzband**
Herstellen von fachgerechten, senkrechten Wand- /
Wandanschlüssen der vor beschriebenen Abdichtung
inkl. Schnittschutzband.

Eigenschaften:
- Beanspruchungsklasse: W2-I gem. DIN 18534

Fabrikat Schnittschutzband:
SOPRO, Schnittschutzband SB 113 oder glw.

Angebotenes Fabrikat:
'
..........................................'
vom Bieter einzutragen

Einbauort: Riegel Bäder
Menge: 460,000 m

**01.03.040 Wandbekleidung aus Feinsteinzeugfliesen, 30x60cm**
*** Bezugsbeschreibung
Wandbekleidung aus Feinsteinzeugfliesen liefern und im
Dünnbett aus hydraulisch erhärtendem Dünnbettmörtel
auf ebenem Untergrund aus Kalkzementputz oder
GKB/-I-Platten mit Flächenabdichtung verlegen und
verfugen
mit Verfugungsmörtel.

Wandfliesen:
Format: 30 x 60 cm
Dicke: ca. 10 mm
Mörtelbett: Dünnbett mit Flexkleber ca. 5,0 mm
Oberfläche: matt

Fabrikat: Villeroy & Boch, Unit Four
Farben: créme, hellgrau, dunkelgrau oder greige

Farbton Verfugung: passend zu Wandfliesen

Leistung einschl. aller Nebenleistungen, sämtliche
Verschnitt-
und Anpassarbeiten an aufgehende Bauteile sowie an
Duschwannen und Belagsabschlüssen.

Leistung einschl. aller Nebenleistungen, sämtliche
Verschnitt- und Anpassarbeiten an aufgehende Bauteile
sowie an Duschwannen und Belagsabschlüssen.

Ausführung gem. Bemusterung

Einbauort: Bäder Appartements
Menge: 1240,000 m2

**01.03.050 Wandbekleidung aus Feinsteinzeugfliesen, 60x60cm**
*** Bedarfsposition ohne GB
*** gemäß Ausführungsbeschreibung Wandbekleidung aus Feinsteinzeugfliesen liefern und im
*** wie Position 01.03.040
Wandfliesen:
- Format: 60 x 60 cm
Menge: 1,000 m2

**01.03.060 Fliesen auf Ablagen halbhoher Vorsatzschalen**
Ausführung wie in der Position "Wandbekleidung aus
Feinsteinzeugfliesen, jedoch
auf Ablagen der halbhohen Vorsatzschalen.

- Tiefe: 10 bis 30 cm

Einbauort: Riegel Bäder (halbhohe Vorsatzschalen)
Menge: 175,000 m

**01.03.070 Aussparungen in Wandfliesen Rohrdurchführungen etc.**
Herstellen von runden Aussparungen für
Rohrdurchführungen,
Schalter und Steckdosen in Wandfliesen der Position
"Wandbekleidung aus Feinsteinzeugfliesen".

Durchmesser: bis ca. 150 mm.

Menge wie folgt:
- je Dusche: 3 Stück
- je Waschbecken: 3 Stück
- je WC: 3 Stück
- je Wasserzähler: 2 Stück
- je Abstellhahn: 2 Stück
- je Schalter bzw. Steckdose: 1 Stück
- je Waschmaschine: 2 Stück (wenn an gefliester Wand)

Einbauort: Riegel Bäder
Menge: 1785,000 Stk

**01.03.080 Zulage Badewannenträger einfliesen**
Zulage Badewannenträger  mit Wandfliesen im Dünnbett
verkleiden, inkl. Anlegen einer Revisionsöffnung im
Fliesenraster.

Fliesen : wie vorgenannt
Wanne : ca. 180/80/56 cm

Einbauort: Riegel Bäder
Menge: 14,000 St

**01.03.090 Revisionsklappe, Fliesen**
Revisionsklappe liefern, einbauen und ausfliesen.
Funktion: RevisionsöffnungAbmessung: ca. 30 x 30
cmAusführung: zum ausfliesenAusstattung: mit Magnethalter

Sämtliche Nebenarbeiten zum ausfliesen der
Revisionsöffnung inklusive Verschnitt,
sind in diese Position einzurechnen.

Einbauort: Riegel Bäder
Menge: 14,000 St

**01.03.100 Verfugung Wand, Silikon**
Fugen an Innenecken, an Anschlüssen von
Einbauten und Zargen mit Silikon herstellen.
Die Fugen sind auszusparen, von Mörtelresten zu
reinigen,
vorzustreichen und mit Dichtungsmaterial auszuspritzen
und
zu glätten. Farbe nach Vorgabe AG.

Fugenbreite: bis 10,0 mm

Einbauort: Riegel Bäder
Menge: 1070,000 m

**01.03.110 Eck-/Abschlussschienen, Edelstahl, Quadrat**
Eckschienen aus Edelstahl, mit gelochtem
Befestigungsschenkel im Bereich von
Materialwechsel und Außenecken in
Wandfliesenbekleidungen liefern und einbauen.

Material: Edelstahl V2A

Fabrikat: Schlüter Quadec oder glw.

Angebotenes Fabrikat:
'
..........................................'
vom Bieter einzutragen

Einbauort: Riegel Bäder
Menge: 720,000 m

**01.03.120 Eck-/Abschlussschienen, Edelstahl, Winkel**
*** Bedarfsposition ohne GB
Eckschienen aus Edelstahl, Winkelprofil, mit gelochtem
Befestigungsschenkel im Bereich von
Materialwechsel und Außenecken in
Wandfliesenbekleidungen liefern und einbauen.

Material: Edelstahl V2A

Angebotenes Fabrikat:
'
..........................................'
vom Bieter einzutragen

Einbauort: Riegel Bäder
Menge: 1,000 m

**01.03.130 Ersatzfliesen (Wände) liefern und übergeben, 20 Stück**
*** Bedarfsposition ohne GB
Lieferung von Fliesen der Position "Wandbekleidung aus
Feinsteinzeugfliesen, 30x60cm" und Übergabe an den AG
nach Fertigstellung der Fliesenarbeiten einschließlich
Beschriftung für Einbauort.

Menge: ca. 20 Stück
Menge: 1,000 Psch

**01.03.140 Wandfliesen - Verlegearbeiten ohne Lieferung Fliesen**
*** Bedarfsposition ohne GB
Fachgerechter Einbau der Feinsteinzeugfliesen,
einschließlich Verfugung.
Verlegung Feinsteinzeug im Format 30/60cm.
Reine Verlegeleistung ohne Lieferung der Fliese.
Menge: 1,000 m2

**01.03.150 Material Spiegel 120x120**
*** Bedarfsposition ohne GB
Sicherheitsspiegelglas für die flächenbündige Verlegung
innerhalb der Fliesenfläche gemäß beiliegender
Zeichnungen liefern.

Breite: 120 cmHöhe: 120 cmKantenbearbeitung: gefast
Menge: 96,000 Stk

**01.03.160 Wannenverkleidung, 1 seitig**
Stabiler Träger zum direkten aufbringen von Fliesen
bestehend aus 30mm starker Bauplatte aus extrudiertem
Polystyrol-Hartschaum, beidseitig mit Glasfasergewebe
armiert und mit kunststoffvergütetem Mörtel
beschichtet, mit höhenverstellbaren Füßen bis zu 10cm
liefern und einbauen nach Herstellerangaben inkl.
Verklebung mit der Wanne.
Maße Wanne ca. 0,80m x 1,80m

Einbauort : Längsseite der Badewanne

Leitfabrikat: Wedi bath board oder glw.

Fabrikat
'
..........................................'
vom Bieter einzutragen
Menge: 11,000 Stck

### Titel 02 EIS 2, Tower

#### Bereich 02.01 Gewerbe Restaurant EG

*Hinweis*
Wandfliesen:  Küche, WC
Bodenfliesen: Küche, WC

**02.01.010 Vorbereitung des Untergrundes**
Die Estrichflächen sind zu säubern und kleinere Risse
zu schließen. Der Untergrund ist auszugleichen und
nach Erfordernis zu grundieren.
Menge: 50,000 m2

**02.01.020 Randdämmstreifen, Überstand abschneiden und entsorgen**
Überstand des Randdämmstreifens abschneiden
und fachgerecht entsorgen.
Menge: 50,000 m

**02.01.030 Flächenabdichtung an Bodenflächen mit dünnschichtiger Bahnenabdichtung**
Bodenflächen mit rissüberbrückender, dünnschichtiger,
beidseitig
mit Vliesgewebe beschichteter Abdichtungsbahn mit
entkoppelnder
Wirkung abdichten. Die Verlegung erfolgt in eine
frische zuvor im
Kreuzgang mit einer Rolle aufgetragene Schicht aus
zweikomponentigem,
zementären Reaktivkleber. Die Bahn sorgfältig
andrücken, um Hohllagen
zu vermeiden. Alle Stöße, Anschlüsse und Bahnabschlüsse
mind. 5 cm
überlappend ausführen bzw. mit systemkonformen
Dichtband überkleben.
Die Verklebung erfolgt in allen Bereichen vollflächig
und wasserdicht mit
zementärem Reaktivkleber.

Eigenschaften:
- Beanspruchungsklasse: W2-I gem. DIN 18534
- gebrauchsfertig, reißfest, flexibel und
rissüberbrückend
- alkali- und tensidbeständig
- alterungsbeständig und unverrottbar
- beständig gegen Mikroorganismen
- Dicke: ca. 0,4 mm

Material: Sopro Fixier- & Dichtkleber FDK 415,
Sopro Abdichtungs- und Entkopplungsbahn AEB® 640 oder
gleichwertig.

Angebotenes Fabrikat:
'
..........................................'
vom Bieter einzutragen
Menge: 45,000 m2

**02.01.040 Abdichtung der Wand-/Bodenanschlüsse W2-I, inkl. Schnittschutzband**
Herstellen von fachgerechten Wand-/Bodenanschlüssen
der vor beschriebenen Abdichtung inkl.
Schnittschutzband
durch Hochführen der Abdichtung mindestens 5 cm über
OK-Fliesenbelag.

Eigenschaften:
- Beanspruchungsklasse: W2-I gem. DIN 18534

Fabrikat Schnittschutzband:
SOPRO, Schnittschutzband SB 113 oder glw.

Angebotenes Fabrikat:
'
..........................................'
vom Bieter einzutragen
Menge: 35,000 m

**02.01.050 Anschluss an Rohrdurchführungen Verbundabdichtung, W2-I**
Anschluss der vor beschriebenen Abdichtung an
Rohrdurchführungen mit passgenauen Manschetten
mit Andichtflansch herstellen.

Fabrikat: SOPRO, AEB Bodenmanschette oder glw.

Angebotenes Fabrikat:
'
..........................................'
vom Bieter einzutragen
Menge: 5,000 Stk

*Hinweis*

**02.01.060 Bodenbelag aus Feinsteinzeugfliesen, 15x15/20x20cm, R12 V4**
Bodenbelag aus Feinsteinzeugfliesen liefern und mit
zementären variablen Flexmörtel auf vorbereitete
Fläche vollflächig und hohlraumfrei verlegen, einschl.
verfugen mit flexiblem, kunststoffmodifiziertem
Verfugungsmörtel auf vorbehandeltem Gefälleestrich.

Bodenfliesen:
- Format: 15x15 (20x20) cm
- Dicke: ca. 10 mm
- Mörtelbett: Dünnbett mit Flexkleber ca. 5,0 mm
- Oberfläche/Farbe: zB. grau Porphyr
nach Angabe Bauleitung
- Eignung: für Großküchen
- Oberfläche: matt
- Rutschhemmung: R12 V4

Fabrikat: Villeroy & Boch, " Granifloor " o. glw.

Angebotenes Fabrikat:
'
..........................................'
vom Bieter einzutragen

Verlegung und Verfugung:
- Verlegung Kreuzfuge
- Verlegefugen ca. 3-4 mm
- Farbton Verfugung: nach Vorgabe AG.

Leistung einschl. aller Nebenleistungen, sämtliche
Verschnitt- und Anpassarbeiten an aufgehende Bauteile
sowie an Bodenabläufe und Belagsabschlüssen.

Ausführung gem. Bemusterung

Einbauort : Küche
Menge: 45,000 m2

**02.01.070 Kehlsockel aus Feinsteinzeugfliesen, H=10cm**
Kehlsockel passend zu den Bodenenfliesen der
Vor-Position liefern und im Dünnbett
im Bereich ungefliester Wandflächen verlegen.

- Format: LxH= 15x10 (20x10) cm
- Stärke: ca. 6-10 mm

Ausführung gem. Bemusterung

Einbauort : Küche
Menge: 35,000 m

**02.01.080 Kehlsockel, Formteile Innen- und Außenecken**
Kehlsockelformteile passend zum Kehlsockel der
Vor-Position liefern und im Dünnbett
im Bereich ungefliester Wandflächen verlegen.

Ausführung gem. Bemusterung

Einbauort : Küche
Menge: 24,000 Stk

**02.01.090 Bodenbelag aus Feinsteinzeugfliesen, 30x60cm, R10/Barfuß A**
Bodenbelag aus Feinsteinzeugfliesen liefern und mit
zementären
variablen Flexmörtel auf vorbereitete Fläche
vollflächig und
hohlraumfrei verlegen (Buttering-Floating-Verfahren),
einschließlich
verfugen mit flexiblem, kunststoffmodifiziertem
Verfugungsmörtel
auf waagerechtem Untergrund aus Zementheizestrich mit
Abdichtung.

Bodenfliesen:
Format: 30 x 60 cm
Dicke: ca. 10 mm
Mörtelbett: Dünnbett mit Flexkleber ca. 5,0 mm
Oberfläche: matt
Rutschhemmung: R10 / Barfuß A

Fabrikat: Villeroy & Boch, Unit Four
Farben: créme, hellgrau, dunkelgrau oder greige

Farbton Verfugung: passend zu Bodenfliesen

Leistung einschl. aller Nebenleistungen, sämtliche
Verschnitt-
und Anpassarbeiten an aufgehende Bauteile sowie an
Duschwannen und Belagsabschlüssen.

Einbauort: Barr. WC
Menge: 6,000 m2

**02.01.100 Sockelleisten aus Feinsteinzeugfliesen, h= 6 cm**
Sockelleisten aus geschnittenen Bodenfliesen der
Position "Bodenbelag aus Feinsteinzeugfliesen,
R10/Barfuß A" liefern und im Dünnbett
im Bereich ungefliester Wandflächen verlegen.

Länge: gem. Fliesenformat
Höhe: H= 6 cm
Stärke: ca. 10 mm
gerader Sockel ohne Fase

Ausführung gem. Bemusterung

Einbauort: Barr. WC
Menge: 5,000 m

**02.01.110 Verfugung Boden, Silikon**
Fugen an Wandanschlüssen Boden-/Wandfliese
bzw. Boden-/Sockelfliese mit Silikon herstellen.
Die Fugen sind auszusparen, von Mörtelresten zu
reinigen, vorzustreichen und mit Dichtungsmaterial
auszuspritzen und zu glätten. Farbe nach Vorgabe AG.

- Fugenbreite: bis 5,0 mm
- Farbton: passend Bodenfliese bzw. nach Angabe AG
- inkl. Rundschnur (DIN-Polyband) als
Hinterfüllmaterial

Ausführung gem. Bemusterungsliste

Angebotenes Fabrikat:
'
..........................................'
vom Bieter einzutragen
Menge: 40,000 m

**02.01.120 Anschlag- und Trennschiene aus Edelstahl, L-Schiene**
Anschlag- und Trennschienen mit unterschiedlichen
Einzellängen, aus Edelstahl mit Ankern
liefern und einbauen.

- Einzellängen: ca. 76 cm, ca. 88,5 cm und ca. 1,01 cm.

- Material: Edelstahl gebürstet
- Einbau: mittig unter dem Türblatt in Abstimmung
mit der Bauleitung
- einschließlich Silikon Anschlussfuge
Türzargenunterseite

Fabrikat: Schlüter L-Schiene oder glw.

Angebotenes Fabrikat:
'
..........................................'
vom Bieter einzutragen

Einbauort: Übergang Fußbodenbeläge
Menge: 4,000 m

**02.01.130 Schutzabdeckung, Tetrapack-Folie**
Abdecken des fertigen Fußbodens auf besondere
Anordnung des AG.

Material: Tetrapack-Folie

Die Bodenabdeckung darf keinesfalls am Untergrund
befestigt werden. Entsorgung bauseits durch Gewerk
Endreinigung.
Menge: 51,000 m2

**02.01.140 Bodenfliesen - Verlegearbeiten 30/60**
*** Bedarfsposition ohne GB
Fachgerechter Einbau der Feinsteinzeugfliesen,
einschließlich Verfugung.
Verlegung Feinsteinzeug im Format 30/60.

Reine Verlegeleistung ohne Lieferung der Fliese.
Menge: 1,000 m2

*Hinweis*

**02.01.150 Vorbereitung des Untergrundes inkl. Haftbrücke**
Vorbereitung des Untergrundes aus Kalkzementputz oder
GKB/-I-Platten, wie folgt:

- säubern der Flächen und Schließen von kleineren
Rissen
- inkl. Haftgrundierung passend zum späteren
Verlegemörtel
Menge: 110,000 m2

**02.01.160 Flächenabdichtung an Wandflächen mit dünnschichtiger Bahnenabdichtung**
Wandflächen mit rissüberbrückender, dünnschichtiger,
beidseitig
mit Vliesgewebe beschichteter Abdichtungsbahn mit
entkoppelnder
Wirkung abdichten. Die Verlegung erfolgt in eine
frische zuvor im
Kreuzgang mit einer Rolle aufgetragene Schicht aus
zweikomponentigem,
zementären Reaktivkleber. Die Bahn sorgfältig
andrücken, um Hohllagen
zu vermeiden. Alle Stöße, Anschlüsse und Bahnabschlüsse
mind. 5 cm
überlappend ausführen bzw. mit systemkonformen
Dichtband überkleben.
Die Verklebung erfolgt in allen Bereichen vollflächig
und wasserdicht mit
zementärem Reaktivkleber.

Eigenschaften:
- Beanspruchungsklasse: W2-I gem. DIN 18534
- gebrauchsfertig, reißfest, flexibel und
rissüberbrückend
- alkali- und tensidbeständig
- alterungsbeständig und unverrottbar
- beständig gegen Mikroorganismen
- Dicke: ca. 0,4 mm

Material: Sopro Fixier- & Dichtkleber FDK 415,
Sopro Abdichtungs- und Entkopplungsbahn AEB® 640 oder
gleichwertig.

Angebotenes Fabrikat:
'
..........................................'
vom Bieter einzutragen

Einbauort: Küche
Menge: 110,000 m2

**02.01.170 Abdichtung der Wand- / Wandanschlüsse, W2-I, inkl. Schnittschutzband**
Herstellen von fachgerechten, senkrechten Wand- /
Wandanschlüssen der vor beschriebenen Abdichtung
inkl. Schnittschutzband.

Eigenschaften:
- Beanspruchungsklasse: W2-I gem. DIN 18534

Fabrikat Schnittschutzband:
SOPRO, Schnittschutzband SB 113 oder glw.

Angebotenes Fabrikat:
'
..........................................'
vom Bieter einzutragen
Menge: 22,000 m

**02.01.180 Wandbekleidung aus Feinsteinzeugfliesen, 20x10cm**
Wandbekleidung aus Feinsteinzeugfliesen liefern und im
Dünnbett aus hydraulisch erhärtendem Dünnbettmörtel
auf ebenem Untergrund aus Kalkzementputz oder
GKB/-I-Platten verlegen und verfugen mit
Verfugungsmörtel.

Wandfliesen:
- Format: 20x10 cm
- Dicke: ca. 6-10 mm
- Mörtelbett: Dünnbett mit Flexkleber ca. 5 mm
- Oberfläche/Farbe: Creme, Hellgrau, Dunkelgrau,
Greige,
nach Angabe Bauleitung
- Oberfläche: matt

Fabrikat: Villeroy & Boch, " Unit Four "

Angebotenes Fabrikat:
'
..........................................'
vom Bieter einzutragen

Fliesenhöhe: 3,00 m

Verlegung und Verfugung:
- Verlegung: Kreuzfuge
- Verlegefugen ca. 3-4 mm
- Farbton Verfugung: nach Wahl des AG

Allgemein:
Leistung einschl. aller Nebenleistungen, sämtliche
Verschnitt- und Anpassarbeiten an angrenzende
Bauteile. Fugen sind mit Primer gemäß
Herstellerangaben vorzubehandeln.
Die Anordnung von Einbauteilen (Sanitärobjekte,
Steckdosen, Wasserzähler etc.) ist auf das
Fliesenraster abzustimmen.

Einbauort: Küche
Menge: 110,000 m2

**02.01.190 Wandbekleidung aus Feinsteinzeugfliesen, 30x60cm**
Wandbekleidung aus Feinsteinzeugfliesen liefern und im
Dünnbett aus hydraulisch erhärtendem Dünnbettmörtel
auf ebenem Untergrund aus Kalkzementputz oder
GKB/-I-Platten mit Flächenabdichtung verlegen und
verfugen
mit Verfugungsmörtel.

Wandfliesen:
Format: 30 x 60 cm
Dicke: ca. 10 mm
Mörtelbett: Dünnbett mit Flexkleber ca. 5,0 mm
Oberfläche: matt

Fabrikat: Villeroy & Boch, Unit Four
Farben: créme, hellgrau, dunkelgrau oder greige

Farbton Verfugung: passend zu Wandfliesen

Leistung einschl. aller Nebenleistungen, sämtliche
Verschnitt-
und Anpassarbeiten an aufgehende Bauteile sowie an
Duschwannen und Belagsabschlüssen.

Leistung einschl. aller Nebenleistungen, sämtliche
Verschnitt- und Anpassarbeiten an aufgehende Bauteile
sowie an Duschwannen und Belagsabschlüssen.

Ausführung gem. Bemusterung

Einbauort: Barr. WC
Menge: 5,000 m2

**02.01.200 Fliesen auf Ablagen und Laibungen**
Ausführung wie in der Position "Wandbekleidung aus
Feinsteinzeugfliesen" beschrieben, jedoch
auf Ablagen und Laibungen der Fenster.

- Tiefe: 10 bis 30 cm
Menge: 15,000 m

**02.01.210 Aussparungen in Wandfliesen Rohrdurchführungen etc.**
Herstellen von runden Aussparungen für
Rohrdurchführungen,
Schalter und Steckdosen in Wandfliesen der Position
"Wandbekleidung aus Feinsteinzeugfliesen, 30x60cm".

Durchmesser: bis ca. 150 mm.
Menge: 35,000 Stk

**02.01.220 Revisionsklappe, Fliesen**
Revisionsklappe liefern, einbauen und ausfliesen.
Funktion: RevisionsöffnungAbmessung: ca. 30 x 30
cmAusführung: zum ausfliesenAusstattung: mit Magnethalter

Sämtliche Nebenarbeiten zum ausfliesen der
Revisionsöffnung inklusive Verschnitt,
sind in diese Position einzurechnen.

Einbauort: Tower, EG
Menge: 5,000 St

**02.01.230 Verfugung Wand, Silikon**
Fugen an Innenecken, an Anschlüssen von
Einbauten und Zargen mit Silikon herstellen.
Die Fugen sind auszusparen, von Mörtelresten zu
reinigen,
vorzustreichen und mit Dichtungsmaterial auszuspritzen
und
zu glätten. Farbe nach Vorgabe AG.

Fugenbreite: bis 10,0 mm
Menge: 40,000 m

**02.01.240 Eck-/Abschlussschienen, Edelstahl**
Eckschienen aus Edelstahl, mit gelochtem
Befestigungsschenkel im Bereich von
Materialwechsel und Außenecken in
Wandfliesenbekleidungen liefern und einbauen.

- Material: Edelstahl V2A

Fabrikat: Schlüter Quadec oder glw.

Angebotenes Fabrikat:
'
..........................................'
vom Bieter einzutragen
Menge: 45,000 m

**02.01.250 Ersatzfliesen (Wände) liefern und übergeben, 10 Stück**
*** Bedarfsposition ohne GB
Lieferung von Fliesen der Position "Wandbekleidung aus
Feinsteinzeugfliesen, 30x60cm" und Übergabe an den AG
nach Fertigstellung der Fliesenarbeiten einschließlich
Beschriftung für Einbauort.

Menge: ca. 10 Stück
Menge: 1,000 Psch

**02.01.260 Material Spiegel 120x120**
*** Bedarfsposition ohne GB
Sicherheitsspiegelglas für die flächenbündige Verlegung
innerhalb der Fliesenfläche gemäß beiliegender
Zeichnungen liefern.

Breite: 120 cmHöhe: 120 cmKantenbearbeitung: gefast
Menge: 1,000 Stk

**02.01.270 Wandfliesen - Verlegearbeiten ohne Lieferung Fliesen**
*** Bedarfsposition ohne GB
Fachgerechter Einbau der Feinsteinzeugfliesen
einschließlich Verfugung.
Verlegung Feinsteinzeug im Format 30/60
Reine Verlegeleistung ohne Lieferung der Fliese.
Menge: 1,000 m2

*Hinweis*
Einbauort: UG2
Wandfliesen:(Gäste-WC, Pers-WC)
Boden: WC`s, Umkleide, Rest. Flur,
Treppe und TRH 2)

*Hinweis*
Einbauort : Restaurant - Gäste und Personal WC`s

**02.01.280 Vorbereitung des Untergrundes**
Die Estrichflächen sind zu säubern und kleinere Risse
zu schließen. Der Untergrund ist auszugleichen und
nach Erfordernis zu grundieren.
Menge: 34,000 m2

**02.01.290 Randdämmstreifen, Überstand abschneiden und entsorgen**
Überstand des Randdämmstreifens abschneiden
und fachgerecht entsorgen.
Menge: 85,000 m

*Hinweis*

**02.01.300 Bodenbelag aus Feinsteinzeugfliesen, 30x60cm, R10/Barfuß A**
Bodenbelag aus Feinsteinzeugfliesen liefern und mit
zementären
variablen Flexmörtel auf vorbereitete Fläche
vollflächig und
hohlraumfrei verlegen (Buttering-Floating-Verfahren),
einschließlich
verfugen mit flexiblem, kunststoffmodifiziertem
Verfugungsmörtel
auf waagerechtem Untergrund aus Zementverbundestrich
mit Abdichtung.

Bodenfliesen:
Format: 30 x 60 cm
Dicke: ca. 10 mm
Mörtelbett: Dünnbett mit Flexkleber ca. 5,0 mm
Oberfläche: matt
Rutschhemmung: R10 / Barfuß A

Fabrikat: Villeroy & Boch, Unit Four
Farben: créme, hellgrau, dunkelgrau oder greige

Farbton Verfugung: passend zu Bodenfliesen

Leistung einschl. aller Nebenleistungen, sämtliche
Verschnitt-
und Anpassarbeiten an aufgehende Bauteile sowie an
Duschwannen und Belagsabschlüssen.

Einbauort : Restaurant - Gäste und Personal WC`s
Menge: 70,000 m2

**02.01.310 Sockelleisten aus Feinsteinzeugfliesen, h= 6 cm**
Sockelleisten aus geschnittenen Bodenfliesen der
Position "Bodenbelag aus Feinsteinzeugfliesen,
R10/Barfuß A" liefern und im Dünnbett
im Bereich ungefliester Wandflächen verlegen.

Länge: gem. Fliesenformat
Höhe: H= 6 cm
Stärke: ca. 10 mm
gerader Sockel ohne Fase

Ausführung gem. Bemusterung

Einbauort : Restaurant - Gäste und Personal WC`s
Menge: 130,000 m

**02.01.320 Verfugung Boden, Silikon**
Fugen an Wandanschlüssen Boden-/Wandfliese
bzw. Boden-/Sockelfliese mit Silikon herstellen.
Die Fugen sind auszusparen, von Mörtelresten zu
reinigen, vorzustreichen und mit Dichtungsmaterial
auszuspritzen und zu glätten. Farbe nach Vorgabe AG.

- Fugenbreite: bis 5,0 mm
- Farbton: passend Bodenfliese bzw. nach Angabe AG
- inkl. Rundschnur (DIN-Polyband) als
Hinterfüllmaterial

Ausführung gem. Bemusterungsliste

Angebotenes Fabrikat:
'
..........................................'
vom Bieter einzutragen
Menge: 200,000 m

**02.01.330 Verfugung Boden, Acrylat**
Wandanschlüsse zwischen Sockel-/Wandfliese und
ungefliesten Wänden mit Acrylat versiegeln.

- überstreichbar
- Fugenfarbe: passend zur Wandfarbe nach Angabe AG

Ausführung gem. Bemusterungsliste
Menge: 140,000 m

**02.01.340 Anschlag- und Trennschiene aus Edelstahl, L-Schiene**
Anschlag- und Trennschienen mit unterschiedlichen
Einzellängen, aus Edelstahl mit Ankern
liefern und einbauen.

- Einzellängen: ca. 76 cm, ca. 88,5 cm und ca. 1,01 cm.

- Material: Edelstahl gebürstet
- Einbau: mittig unter dem Türblatt in Abstimmung
mit der Bauleitung
- einschließlich Silikon Anschlussfuge
Türzargenunterseite

Fabrikat: Schlüter L-Schiene oder glw.

Angebotenes Fabrikat:
'
..........................................'
vom Bieter einzutragen

Einbauort: Übergang Fußbodenbeläge
Menge: 5,000 m

**02.01.350 Schutzabdeckung, Tetrapack-Folie**
Abdecken des fertigen Fußbodens auf besondere
Anordnung des AG.

Material: Tetrapack-Folie

Die Bodenabdeckung darf keinesfalls am Untergrund
befestigt werden. Entsorgung bauseits durch Gewerk
Endreinigung.
Menge: 70,000 m2

**02.01.360 Ersatzfliesen (Boden) liefern und übergeben, 10 Stück**
*** Bedarfsposition ohne GB
Lieferung von Fliesen der Position "Bodenbelag aus
Feinsteinzeugfliesen, 30x60cm, R10/Barfuß A" und
Übergabe an den AG nach Fertigstellung der
Fliesenarbeiten einschließlich Beschriftung für
Einbauort.

Menge: ca. 10 Stück
Menge: 1,000 Psch

*Hinweis*

**02.01.370 Vorbereitung des Untergrundes inkl. Haftbrücke**
Vorbereitung des Untergrundes aus Kalkzementputz oder
GKB/-I-Platten, wie folgt:

- säubern der Flächen und Schließen von kleineren
Rissen
- inkl. Haftgrundierung passend zum späteren
Verlegemörtel
Menge: 30,000 m2

**02.01.380 Wandbekleidung aus Feinsteinzeugfliesen, 30x60cm**
Wandbekleidung aus Feinsteinzeugfliesen liefern und im
Dünnbett aus hydraulisch erhärtendem Dünnbettmörtel
auf ebenem Untergrund aus Kalkzementputz oder
GKB/-I-Platten mit Flächenabdichtung verlegen und
verfugen
mit Verfugungsmörtel.

Wandfliesen:
Format: 30 x 60 cm
Dicke: ca. 10 mm
Mörtelbett: Dünnbett mit Flexkleber ca. 5,0 mm
Oberfläche: matt

Fabrikat: Villeroy & Boch, Unit Four
Farben: créme, hellgrau, dunkelgrau oder greige

Farbton Verfugung: passend zu Wandfliesen

Leistung einschl. aller Nebenleistungen, sämtliche
Verschnitt-
und Anpassarbeiten an aufgehende Bauteile sowie an
Duschwannen und Belagsabschlüssen.

Leistung einschl. aller Nebenleistungen, sämtliche
Verschnitt- und Anpassarbeiten an aufgehende Bauteile
sowie an Duschwannen und Belagsabschlüssen.

Ausführung gem. Bemusterung
Menge: 30,000 m2

**02.01.390 Fliesen auf Ablagen halbhoher Vorsatzschalen**
Ausführung wie in der Position "Wandbekleidung aus
Feinsteinzeugfliesen" beschrieben, jedoch
auf Ablagen der halbhohen Vorsatzschalen.

- Tiefe: 10 bis 30 cm
Menge: 16,000 m

**02.01.400 Aussparungen in Wandfliesen Rohrdurchführungen etc.**
Herstellen von runden Aussparungen für
Rohrdurchführungen,
Schalter und Steckdosen in Wandfliesen der Position
"Wandbekleidung aus Feinsteinzeugfliesen, 30x60cm".

Durchmesser: bis ca. 150 mm.

Menge wie folgt:
- je Waschbecken: 3 Stück
- je WC: 3 Stück
- je Wasserzähler: 2 Stück
- je Abstellhahn: 2 Stück
- je Schalter bzw. Steckdose: 1 Stück
Menge: 75,000 Stk

**02.01.410 Revisionsklappe, Fliesen**
Revisionsklappe liefern, einbauen und ausfliesen.
Funktion: RevisionsöffnungAbmessung: ca. 30 x 30
cmAusführung: zum ausfliesenAusstattung: mit Magnethalter

Sämtliche Nebenarbeiten zum ausfliesen der
Revisionsöffnung inklusive Verschnitt,
sind in diese Position einzurechnen.

Einbauort: Tower UG2 Bäder
Menge: 2,000 St

**02.01.420 Verfugung Wand, Silikon**
Fugen an Innenecken, an Anschlüssen von
Einbauten und Zargen mit Silikon herstellen.
Die Fugen sind auszusparen, von Mörtelresten zu
reinigen,
vorzustreichen und mit Dichtungsmaterial auszuspritzen
und
zu glätten. Farbe nach Vorgabe AG.

Fugenbreite: bis 10,0 mm
Menge: 45,000 m

**02.01.430 Eck-/Abschlussschienen, Edelstahl**
Eckschienen aus Edelstahl, mit gelochtem
Befestigungsschenkel im Bereich von
Materialwechsel und Außenecken in
Wandfliesenbekleidungen liefern und einbauen.

- Material: Edelstahl V2A

Fabrikat: Schlüter Quadec oder glw.

Angebotenes Fabrikat:
'
..........................................'
vom Bieter einzutragen
Menge: 15,000 m

**02.01.440 Material Spiegel 120x120**
*** Bedarfsposition ohne GB
Sicherheitsspiegelglas für die flächenbündige Verlegung
innerhalb der Fliesenfläche gemäß beiliegender
Zeichnungen liefern.

Breite: 120 cmHöhe: 120 cmKantenbearbeitung: gefast
Menge: 6,000 Stk

#### Bereich 02.02 Gewerbe 1.OG

*Hinweis*

**02.02.010 Reinigen der Estrichflächen**
*** Bedarfsposition ohne GB
Reinigen der Estrichflächen von grober Verschmutzung
durch Bauschutt, Gips, Mörtelreste, Farbreste u.ä.,
soweit sie von anderen Unternehmern verursacht sind,
einschl. Beseitigen des Bauschuttes, Transportkosten
und Deponiegebühren.

Ausführung nur nach Angabe der Bauleitung!
Menge: 1,000 m2

**02.02.020 Vorbereitung des Untergrundes**
Die Estrichflächen sind zu säubern und kleinere Risse
zu schließen. Der Untergrund ist auszugleichen und
nach Erfordernis zu grundieren.
Menge: 35,000 m2

**02.02.030 Randdämmstreifen, Überstand abschneiden und entsorgen**
Überstand des Randdämmstreifens abschneiden
und fachgerecht entsorgen.
Menge: 71,000 m

*Hinweis*

**02.02.040 Bodenbelag aus Feinsteinzeugfliesen, 120x60cm, R10 AB**
Bodenbelag aus Feinsteinzeugfliesen liefern und mit
zementären variablen Flexmörtel auf vorbereitete
Fläche vollflächig und hohlraumfrei verlegen, einschl.
verfugen mit flexiblem, kunststoffmodifiziertem
Verfugungsmörtel auf waagerechtem vorbehandeltem
Untergrund.

Bodenfliesen:
- Format: 120 x 60 cm
- Dicke: ca. 10 mm
- Mörtelbett: Dünnbett mit Flexkleber ca. 5,0 mm
- Oberfläche/Farbe: Bianco, Grigio, Corda,( alt.
Antracite, Ocra, Terra)
nach Angabe Bauleitung
- Oberfläche: matt
- Rutschhemmung: R10 / AB

Fabrikat: Caesar Ceramiche "Materica"

Angebotenes Fabrikat:
'
..........................................'
vom Bieter einzutragen

Verlegung und Verfugung:
- Verlegung Kreuzfuge
- Verlegefugen ca. 3-4 mm
- Farbton Verfugung: nach Vorgabe AG.

Leistung einschl. aller Nebenleistungen, sämtliche
Verschnitt- und Anpassarbeiten an aufgehende Bauteile
sowie an Duschwannen und Belagsabschlüssen.

Ausführung gem. Bemusterung
Menge: 35,000 m2

**02.02.050 Sockelleisten aus Feinsteinzeugfliesen, h= 6 cm**
Sockelleisten aus geschnittenen Bodenfliesen der
Position "Bodenbelag aus Feinsteinzeugfliesen,
R10/Barfuß A" liefern und im Dünnbett
im Bereich ungefliester Wandflächen verlegen.

Länge: gem. Fliesenformat
Höhe: H= 6 cm
Stärke: ca. 10 mm
gerader Sockel ohne Fase

Ausführung gem. Bemusterung

Einbauort: Gewerbe 1.OG
Menge: 40,000 m

**02.02.060 Verfugung Boden, Silikon**
Fugen an Wandanschlüssen Boden-/Wandfliese
bzw. Boden-/Sockelfliese mit Silikon herstellen.
Die Fugen sind auszusparen, von Mörtelresten zu
reinigen, vorzustreichen und mit Dichtungsmaterial
auszuspritzen und zu glätten. Farbe nach Vorgabe AG.

- Fugenbreite: bis 5,0 mm
- Farbton: passend Bodenfliese bzw. nach Angabe AG
- inkl. Rundschnur (DIN-Polyband) als
Hinterfüllmaterial

Ausführung gem. Bemusterungsliste

Angebotenes Fabrikat:
'
..........................................'
vom Bieter einzutragen
Menge: 60,000 m

**02.02.070 Verfugung Boden, Acrylat**
Wandanschlüsse zwischen Sockel-/Wandfliese und
ungefliesten Wänden mit Acrylat versiegeln.

- überstreichbar
- Fugenfarbe: passend zur Wandfarbe nach Angabe AG

Ausführung gem. Bemusterungsliste
Menge: 40,000 m

**02.02.080 Anschlag- und Trennschiene aus Edelstahl, L-Schiene**
Anschlag- und Trennschienen mit unterschiedlichen
Einzellängen, aus Edelstahl mit Ankern
liefern und einbauen.

- Einzellängen: ca. 76 cm, ca. 88,5 cm und ca. 1,01 cm.

- Material: Edelstahl gebürstet
- Einbau: mittig unter dem Türblatt in Abstimmung
mit der Bauleitung
- einschließlich Silikon Anschlussfuge
Türzargenunterseite

Fabrikat: Schlüter L-Schiene oder glw.

Angebotenes Fabrikat:
'
..........................................'
vom Bieter einzutragen

Einbauort: Übergang Fußbodenbeläge
Menge: 4,000 m

**02.02.090 Schutzabdeckung, Tetrapack-Folie**
Abdecken des fertigen Fußbodens auf besondere
Anordnung des AG.

Material: Tetrapack-Folie

Die Bodenabdeckung darf keinesfalls am Untergrund
befestigt werden. Entsorgung bauseits durch Gewerk
Endreinigung.
Menge: 35,000 m2

**02.02.100 Verlegung Bodenfliesen im Mittelbett**
*** Bedarfsposition ohne GB
Zulage zur Position "Bodenbelag aus
Feinsteinzeugfliesen,
120x60cm, R10/Barfuß A" für die Verlegung der Fliesen
im
Mittelbett (Dicke 8 bis 15 mm) statt im Dünnbett.
Menge: 1,000 m2

**02.02.110 Ersatzfliesen (Boden) liefern und übergeben, 5 Stück**
*** Bedarfsposition ohne GB
Lieferung von Fliesen der Position "Bodenbelag aus
Feinsteinzeugfliesen, 120x60cm, R10/Barfuß A" und
Übergabe an den AG nach Fertigstellung der
Fliesenarbeiten einschließlich Beschriftung für
Einbauort.

Menge: min. 5 Stück
Menge: 1,000 Psch

**02.02.120 Bodenfliesen - Verlegearbeiten ohne Lieferung Fliesen**
*** Bedarfsposition ohne GB
Fachgerechter Einbau der Feinsteinzeugfliesen,
einschließlich Verfugung.
Verlegung Feinsteinzeug im Format 120/60cm.
Reine Verlegeleistung ohne Lieferung der Fliese.
Menge: 1,000 m2

*Hinweis*

**02.02.130 Vorbereitung des Untergrundes inkl. Haftbrücke**
Vorbereitung des Untergrundes aus Kalkzementputz oder
GKB/-I-Platten, wie folgt:

- säubern der Flächen und Schließen von kleineren
Rissen
- inkl. Haftgrundierung passend zum späteren
Verlegemörtel
Menge: 20,000 m2

**02.02.140 Wandbekleidung aus Feinsteinzeugfliesen, 120x60cm, R10 AB**
Wandbekleidung aus Feinsteinzeugfliesen liefern und im
Dünnbett aus hydraulisch erhärtendem Dünnbettmörtel
auf ebenem Untergrund aus Kalkzementputz oder
GKB/-I-Platten verlegen und verfugen mit
Verfugungsmörtel.

Wandfliesen:
- Format: 120 x 60 cm
- Dicke: ca. 10 mm
- Mörtelbett: Dünnbett mit Flexkleber ca. 5,0 mm
- Oberfläche/Farbe: Bianco, Grigio, Corda,
( alt. Antracite, Ocra,
Terra)
nach Angabe Bauleitung
- Oberfläche: matt
- Rutschhemmung: R10 /  AB

Fabrikat: Caesar Ceramiche "Materica"

Angebotenes Fabrikat:
'
..........................................'
vom Bieter einzutragen

Verlegung und Verfugung:
- Verlegung Kreuzfuge
- Verlegefugen ca. 3-4 mm
- Farbton Verfugung: nach Vorgabe AG.

Leistung einschl. aller Nebenleistungen, sämtliche
Verschnitt- und Anpassarbeiten an aufgehende Bauteile
sowie an Duschwannen und Belagsabschlüssen.

Ausführung gem. Bemusterung
Menge: 20,000 m2

**02.02.150 Fliesen auf Ablagen halbhoher Vorsatzschalen**
Ausführung wie in der Position "Wandbekleidung aus
Feinsteinzeugfliesen" beschrieben, jedoch
auf Ablagen der halbhohen Vorsatzschalen.

- Tiefe: 10 bis 30 cm

Einbauort: halbhohe Vorsatzschalen
Menge: 7,000 m

**02.02.160 Aussparungen in Wandfliesen Rohrdurchführungen etc.**
Herstellen von runden Aussparungen für
Rohrdurchführungen,
Schalter und Steckdosen in Wandfliesen der Position
"Wandbekleidung aus Feinsteinzeugfliesen, 30x60cm".

Durchmesser: bis ca. 150 mm.

Menge wie folgt:
- je Waschbecken: 3 Stück
- je WC: 3 Stück
- je Wasserzähler: 2 Stück
- je Abstellhahn: 2 Stück
- je Schalter bzw. Steckdose: 1 Stück
Menge: 50,000 Stk

**02.02.170 Revisionsklappe, Fliesen**
Revisionsklappe liefern, einbauen und ausfliesen.
Funktion: RevisionsöffnungAbmessung: ca. 30 x 30
cmAusführung: zum ausfliesenAusstattung: mit Magnethalter

Sämtliche Nebenarbeiten zum ausfliesen der
Revisionsöffnung inklusive Verschnitt,
sind in diese Position einzurechnen.

Einbauort: Tower, 1.OG
Menge: 2,000 St

**02.02.180 Verfugung Wand, Silikon**
Fugen an Innenecken, an Anschlüssen von
Einbauten und Zargen mit Silikon herstellen.
Die Fugen sind auszusparen, von Mörtelresten zu
reinigen,
vorzustreichen und mit Dichtungsmaterial auszuspritzen
und
zu glätten. Farbe nach Vorgabe AG.

Fugenbreite: bis 10,0 mm
Menge: 20,000 m

**02.02.190 Eck-/Abschlussschienen, Edelstahl**
Eckschienen aus Edelstahl, mit gelochtem
Befestigungsschenkel im Bereich von
Materialwechsel und Außenecken in
Wandfliesenbekleidungen liefern und einbauen.

- Material: Edelstahl V2A

Fabrikat: Schlüter Quadec oder glw.

Angebotenes Fabrikat:
'
..........................................'
vom Bieter einzutragen
Menge: 12,000 m

**02.02.200 Wandfliesen - Verlegearbeiten ohne Lieferung Fliesen**
*** Bedarfsposition ohne GB
Fachgerechter Einbau der Feinsteinzeugfliesen
einschließlich Verfugung.
Verlegung Feinsteinzeug im Format 120/60
Reine Verlegeleistung ohne Lieferung der Fliese.
Menge: 1,000 m2

**02.02.210 Ersatzfliesen (Wände) liefern und übergeben, 5 Stück**
*** Bedarfsposition ohne GB
Lieferung von Fliesen der Position "Wandbekleidung aus
Feinsteinzeugfliesen, 120x60cm" und Übergabe an den AG
nach Fertigstellung der Fliesenarbeiten einschließlich
Beschriftung für Einbauort.

Menge: min. 5 Stück
Menge: 1,000 Psch

**02.02.220 Material Spiegel 60x100**
*** Bedarfsposition ohne GB
Sicherheitsspiegelglas für die flächenbündige Verlegung
innerhalb der Fliesenfläche gemäß beiliegender
Zeichnungen liefern.

Breite: 60 cmHöhe: 100 cmKantenbearbeitung: gefast
Menge: 3,000 Stk

#### Bereich 02.03 Wohneinheiten 2. - 10. OG

*Hinweis*
Wandfliesen:  2.OG - STG Bäder und WC´s
Bodenfliesen: 2.OG - STG Bäder, und WC´s
STG Sauna und HWR

**02.03.010 Vorbereitung des Untergrundes**
Die Estrichflächen sind zu säubern und kleinere Risse
zu schließen. Der Untergrund ist auszugleichen und
nach Erfordernis zu grundieren.
Menge: 257,000 m2

**02.03.020 Randdämmstreifen, Überstand abschneiden und entsorgen**
Überstand des Randdämmstreifens abschneiden
und fachgerecht entsorgen.
Menge: 500,000 m

**02.03.030 Flächenabdichtung an Bodenflächen mit dünnschichtiger Bahnenabdichtung**
Bodenflächen mit rissüberbrückender, dünnschichtiger,
beidseitig
mit Vliesgewebe beschichteter Abdichtungsbahn mit
entkoppelnder
Wirkung abdichten. Die Verlegung erfolgt in eine
frische zuvor im
Kreuzgang mit einer Rolle aufgetragene Schicht aus
zweikomponentigem,
zementären Reaktivkleber. Die Bahn sorgfältig
andrücken, um Hohllagen
zu vermeiden. Alle Stöße, Anschlüsse und Bahnabschlüsse
mind. 5 cm
überlappend ausführen bzw. mit systemkonformen
Dichtband überkleben.
Die Verklebung erfolgt in allen Bereichen vollflächig
und wasserdicht mit
zementärem Reaktivkleber.

Eigenschaften:
- Beanspruchungsklasse: W2-I gem. DIN 18534
- gebrauchsfertig, reißfest, flexibel und
rissüberbrückend
- alkali- und tensidbeständig
- alterungsbeständig und unverrottbar
- beständig gegen Mikroorganismen
- Dicke: ca. 0,4 mm

Material: Sopro Fixier- & Dichtkleber FDK 415,
Sopro Abdichtungs- und Entkopplungsbahn AEB® 640 oder
gleichwertig.

Angebotenes Fabrikat:
'
..........................................'
vom Bieter einzutragen
Menge: 240,000 m2

**02.03.040 Abdichtung der Wand-/Bodenanschlüsse W2-I, inkl. Schnittschutzband**
Herstellen von fachgerechten Wand-/Bodenanschlüssen
der vor beschriebenen Abdichtung inkl.
Schnittschutzband
durch Hochführen der Abdichtung mindestens 5 cm über
OK-Fliesenbelag.

Eigenschaften:
- Beanspruchungsklasse: W2-I gem. DIN 18534

Fabrikat Schnittschutzband:
SOPRO, Schnittschutzband SB 113 oder glw.

Angebotenes Fabrikat:
'
..........................................'
vom Bieter einzutragen
Menge: 440,000 m

*Hinweis*

**02.03.050 Bodenbelag aus Feinsteinzeugfliesen, 120x60cm, R10 AB**
*** Bezugsbeschreibung
Bodenbelag aus Feinsteinzeugfliesen liefern und mit
zementären variablen Flexmörtel auf vorbereitete
Fläche vollflächig und hohlraumfrei verlegen, einschl.
verfugen mit flexiblem, kunststoffmodifiziertem
Verfugungsmörtel auf waagerechtem vorbehandeltem
Untergrund.

Bodenfliesen:
- Format: 120 x 60 cm
- Dicke: ca. 10 mm
- Mörtelbett: Dünnbett mit Flexkleber ca. 5,0 mm
- Oberfläche/Farbe: Bianco, Grigio, Corda,
( alt. Antracite, Ocra,
Terra)
nach Angabe Bauleitung
- Oberfläche: matt
- Rutschhemmung: R10 / AB

Fabrikat: Caesar Ceramiche "Materica"

Angebotenes Fabrikat:
'
..........................................'
vom Bieter einzutragen

Verlegung und Verfugung:
- Verlegung Kreuzfuge
- Verlegefugen ca. 3-4 mm
- Farbton Verfugung: nach Vorgabe AG.

Leistung einschl. aller Nebenleistungen, sämtliche
Verschnitt- und Anpassarbeiten an aufgehende Bauteile
sowie an Duschwannen und Belagsabschlüssen.

Ausführung gem. Bemusterung

Einbauort: Bäder 2.- 9.OG
Menge: 235,000 m2

**02.03.060 Bodenbelag aus Feinsteinzeugfliesen, 80x80cm, R10 AB**
*** Bedarfsposition ohne GB
*** gemäß Ausführungsbeschreibung Bodenbelag aus Feinsteinzeugfliesen liefern und mit
*** wie Position 02.03.050
Bodenfliesen:
- Format: 80 x 80 cm
Menge: 1,000 m²

**02.03.070 Sockelleisten aus Feinsteinzeugfliesen, h= 7,5 cm**
Sockelleisten aus geschnittenen Bodenfliesen der
Position "Bodenbelag aus Feinsteinzeugfliesen,
R10/Barfuß A" liefern und im Dünnbett
im Bereich ungefliester Wandflächen verlegen.

Länge: gem. Fliesenformat
Höhe: H= 7,5 cm
Stärke: ca. 10 mm
gerader Sockel ohne Fase

Ausführung gem. Bemusterung

Einbauort: Bäder 2.- 9.OG
Menge: 165,000 m

**02.03.080 Bodenbelag aus Feinsteinzeugfliesen, 120x60cm, R10 AB**
*** Bezugsbeschreibung
Bodenbelag aus Feinsteinzeugfliesen liefern und mit
zementären variablen Flexmörtel auf vorbereitete
Fläche vollflächig und hohlraumfrei verlegen, einschl.
verfugen mit flexiblem, kunststoffmodifiziertem
Verfugungsmörtel auf waagerechtem vorbehandeltem
Untergrund.

Bodenfliesen:
- Format: 120 x 60 cm
- Dicke: ca. 10 mm
- Mörtelbett: Dünnbett mit Flexkleber ca. 5,0 mm
- Oberfläche/Farbe: Chalk, Ecru, Concrete, Clay, Lead,
Powder, Avio, Sienna
nach Angabe Bauleitung
- Oberfläche: matt
- Rutschhemmung: R10 / AB

Fabrikat: Caesar Ceramiche "Prima""

Angebotenes Fabrikat:
'
..........................................'
vom Bieter einzutragen

Verlegung und Verfugung:
- Verlegung Kreuzfuge
- Verlegefugen ca. 3-4 mm
- Farbton Verfugung: nach Vorgabe AG.

Leistung einschl. aller Nebenleistungen, sämtliche
Verschnitt- und Anpassarbeiten an aufgehende Bauteile
sowie an Duschwannen und Belagsabschlüssen.

Ausführung gem. Bemusterung

Einbauort: STG Bäder, Saune, HWR
Menge: 30,000 m2

**02.03.090 Bodenbelag aus Feinsteinzeugfliesen, 80x80cm, R10 AB**
*** Bedarfsposition ohne GB
*** gemäß Ausführungsbeschreibung Bodenbelag aus Feinsteinzeugfliesen liefern und mit
*** wie Position 02.03.080
Bodenfliesen:
- Format: 80 x 80 cm

- Oberfläche/Farbe: Chalk, Ecru, Concrete, Clay, Lead,
nach Angabe Bauleitung
Menge: 1,000 m²

**02.03.100 Sockelleisten aus Feinsteinzeugfliesen, d=10mm, L=7,5cm**
Sockelleisten aus geschnittenen Bodenfliesen der
Position "Bodenbelag aus Feinsteinzeugfliesen,
R10/Barfuß A" liefern und im Dünnbett
im Bereich ungefliester Wandflächen verlegen.

Länge: gem. Fliesenformat
Höhe: H= 7,5 cm
Stärke: ca. 10 mm
gerader Sockel ohne Fase

Ausführung gem. Bemusterung

Einbauort: STG Bäder, Saune, HWR
Menge: 35,000 m

**02.03.110 Verfugung Boden, Silikon**
Fugen an Wandanschlüssen Boden-/Wandfliese
bzw. Boden-/Sockelfliese mit Silikon herstellen.
Die Fugen sind auszusparen, von Mörtelresten zu
reinigen, vorzustreichen und mit Dichtungsmaterial
auszuspritzen und zu glätten. Farbe nach Vorgabe AG.

- Fugenbreite: bis 5,0 mm
- Farbton: passend Bodenfliese bzw. nach Angabe AG
- inkl. Rundschnur (DIN-Polyband) als
Hinterfüllmaterial

Ausführung gem. Bemusterungsliste

Angebotenes Fabrikat:
'
..........................................'
vom Bieter einzutragen
Menge: 525,000 m

**02.03.120 Verfugung Boden, Acrylat**
Wandanschlüsse zwischen Sockel-/Wandfliese und
ungefliesten Wänden mit Acrylat versiegeln.

- überstreichbar
- Fugenfarbe: passend zur Wandfarbe nach Angabe AG

Ausführung gem. Bemusterungsliste
Menge: 200,000 m

**02.03.130 Anschlag- und Trennschiene aus Edelstahl, L-Schiene**
Anschlag- und Trennschienen mit unterschiedlichen
Einzellängen, aus Edelstahl mit Ankern
liefern und einbauen.

- Einzellängen: ca. 76 cm, ca. 88,5 cm und ca. 1,01 cm.

- Material: Edelstahl gebürstet
- Einbau: mittig unter dem Türblatt in Abstimmung
mit der Bauleitung
- einschließlich Silikon Anschlussfuge
Türzargenunterseite

Fabrikat: Schlüter L-Schiene oder glw.

Angebotenes Fabrikat:
'
..........................................'
vom Bieter einzutragen

Einbauort: Übergang Fußbodenbeläge
Menge: 40,000 m

**02.03.140 Schutzabdeckung, Tetrapack-Folie**
Abdecken des fertigen Fußbodens auf besondere
Anordnung des AG.

Material: Tetrapack-Folie

Die Bodenabdeckung darf keinesfalls am Untergrund
befestigt werden. Entsorgung bauseits durch Gewerk
Endreinigung.
Menge: 265,000 m2

**02.03.150 Verlegung Bodenfliesen im Mittelbett**
*** Bedarfsposition ohne GB
Zulage zur Position "Bodenbelag aus
Feinsteinzeugfliesen,
120x60cm, R10/Barfuß A" für die Verlegung der Fliesen
im
Mittelbett (Dicke 8 bis 15 mm) statt im Dünnbett.
Menge: 1,000 m2

**02.03.160 Ersatzfliesen (Boden) liefern und übergeben, 10 Stück**
*** Bedarfsposition ohne GB
Lieferung von Fliesen der Position "Bodenbelag aus
Feinsteinzeugfliesen, 120x60cm, R10/Barfuß A" und
Übergabe an den AG nach Fertigstellung der
Fliesenarbeiten einschließlich Beschriftung für
Einbauort.

Menge: ca. 10 Stück
Menge: 1,000 Psch

**02.03.170 Bodenfliesen - Verlegearbeiten ohne Lieferung Fliesen**
*** Bedarfsposition ohne GB
Fachgerechter Einbau der Feinsteinzeugfliesen,
einschließlich Verfugung.
Verlegung Feinsteinzeug im Format  120/60cm.
Reine Verlegeleistung ohne Lieferung der Fliese.
Menge: 1,000 m2

*Hinweis*

**02.03.180 Vorbereitung des Untergrundes inkl. Haftbrücke**
Vorbereitung des Untergrundes aus Kalkzementputz oder
GKB/-I-Platten, wie folgt:

- säubern der Flächen und Schließen von kleineren
Rissen
- inkl. Haftgrundierung passend zum späteren
Verlegemörtel
Menge: 490,000 m2

**02.03.190 Flächenabdichtung an Wandflächen mit dünnschichtiger Bahnenabdichtung**
Wandflächen mit rissüberbrückender, dünnschichtiger,
beidseitig
mit Vliesgewebe beschichteter Abdichtungsbahn mit
entkoppelnder
Wirkung abdichten. Die Verlegung erfolgt in eine
frische zuvor im
Kreuzgang mit einer Rolle aufgetragene Schicht aus
zweikomponentigem,
zementären Reaktivkleber. Die Bahn sorgfältig
andrücken, um Hohllagen
zu vermeiden. Alle Stöße, Anschlüsse und Bahnabschlüsse
mind. 5 cm
überlappend ausführen bzw. mit systemkonformen
Dichtband überkleben.
Die Verklebung erfolgt in allen Bereichen vollflächig
und wasserdicht mit
zementärem Reaktivkleber.

Eigenschaften:
- Beanspruchungsklasse: W2-I gem. DIN 18534
- gebrauchsfertig, reißfest, flexibel und
rissüberbrückend
- alkali- und tensidbeständig
- alterungsbeständig und unverrottbar
- beständig gegen Mikroorganismen
- Dicke: ca. 0,4 mm

Material: Sopro Fixier- & Dichtkleber FDK 415,
Sopro Abdichtungs- und Entkopplungsbahn AEB® 640 oder
gleichwertig.

Angebotenes Fabrikat:
'
..........................................'
vom Bieter einzutragen

Einbauort: Tower, Bäder
Menge: 335,000 m2

**02.03.200 Abdichtung der Wand- / Wandanschlüsse, W2-I, inkl. Schnittschutzband**
Herstellen von fachgerechten, senkrechten Wand- /
Wandanschlüssen der vor beschriebenen Abdichtung
inkl. Schnittschutzband.

Eigenschaften:
- Beanspruchungsklasse: W2-I gem. DIN 18534

Fabrikat Schnittschutzband:
SOPRO, Schnittschutzband SB 113 oder glw.

Angebotenes Fabrikat:
'
..........................................'
vom Bieter einzutragen
Menge: 185,000 m

**02.03.210 Wandbekleidung aus Feinsteinzeugfliesen, 120x60cm**
*** Bezugsbeschreibung
Wandbekleidung aus Feinsteinzeugfliesen liefern und im
Dünnbett aus hydraulisch erhärtendem Dünnbettmörtel
auf ebenem Untergrund aus Kalkzementputz oder
GKB/-I-Platten verlegen und verfugen mit
Verfugungsmörtel.

Wandfliesen:
- Format: 120 x 60 cm
- Dicke: ca. 10 mm
- Mörtelbett: Dünnbett mit Flexkleber ca. 5,0 mm
- Oberfläche/Farbe: Bianco, Grigio, Corda,
( alt. Antracite, Ocra,
Terra)
nach Angabe Bauleitung
- Oberfläche: matt

Fabrikat: Caesar Ceramiche "Materica"

Angebotenes Fabrikat:
'
..........................................'
vom Bieter einzutragen

Verlegung und Verfugung:
- Verlegung Kreuzfuge
- Verlegefugen ca. 3-4 mm
- Farbton Verfugung: nach Vorgabe AG.

Leistung einschl. aller Nebenleistungen, sämtliche
Verschnitt- und Anpassarbeiten an aufgehende Bauteile
sowie an Duschwannen und Belagsabschlüssen.

Ausführung gem. Bemusterung

Einbauort: Bäder 2. - 9.OG
Menge: 460,000 m2

**02.03.220 Wandbekleidung aus Feinsteinzeugfliesen, 80x80cm**
*** Bedarfsposition ohne GB
*** gemäß Ausführungsbeschreibung Wandbekleidung aus Feinsteinzeugfliesen liefern und im
*** wie Position 02.03.210
Wandfliesen:
- Format: 80 x 80 cm
Menge: 1,000 m2

**02.03.230 Wandbekleidung aus Feinsteinzeugfliesen, 22,2x37cm Dekorfliesen**
*** Bedarfsposition ohne GB
*** gemäß Ausführungsbeschreibung Wandbekleidung aus Feinsteinzeugfliesen liefern und im
*** wie Position 02.03.210
Dekorfliesen:
- passend zu den Wandfliesen nach Angabe Bauleitung
- Format: 22,2 x 37  cm

Einbauort : Duschbereich 2. - 9.OG
Menge: 1,000 m2

**02.03.240 Wandbekleidung aus Feinsteinzeugfliesen, 120x60cm**
*** Bedarfsposition ohne GB
*** Bezugsbeschreibung
Wandbekleidung aus Feinsteinzeugfliesen liefern und im
Dünnbett aus hydraulisch erhärtendem Dünnbettmörtel
auf ebenem Untergrund aus Kalkzementputz oder
GKB/-I-Platten verlegen und verfugen mit
Verfugungsmörtel.

Wandfliesen:
- Format: 120 x 60 cm
- Dicke: ca. 10 mm
- Mörtelbett: Dünnbett mit Flexkleber ca. 5,0 mm
- Oberfläche/Farbe: Chalk, Ecru, Concrete, Clay, Lead,
Powder, Avio, Sienna
nach Angabe Bauleitung
- Oberfläche: matt

Fabrikat: Caesar Ceramiche "Prima"

Angebotenes Fabrikat:
'
..........................................'
vom Bieter einzutragen

Verlegung und Verfugung:
- Verlegung Kreuzfuge
- Verlegefugen ca. 3-4 mm
- Farbton Verfugung: nach Vorgabe AG.

Leistung einschl. aller Nebenleistungen, sämtliche
Verschnitt- und Anpassarbeiten an aufgehende Bauteile
sowie an Duschwannen und Belagsabschlüssen.

Ausführung gem. Bemusterung

Einbauort: Bäder STG
Menge: 25,000 m2

**02.03.250 Wandbekleidung aus Feinsteinzeugfliesen, 80x80cm, R10 AB**
*** Bedarfsposition ohne GB
*** gemäß Ausführungsbeschreibung Wandbekleidung aus Feinsteinzeugfliesen liefern und im
*** wie Position 02.03.240
Wandfliesen:
- Format: 80 x 80 cm
Menge: 1,000 m2

**02.03.260 Wandbekleidung aus Feinsteinzeugfliesen, 29x29cm Dekorfliesen**
*** Bedarfsposition ohne GB
*** gemäß Ausführungsbeschreibung Wandbekleidung aus Feinsteinzeugfliesen liefern und im
*** wie Position 02.03.240
Dekorfliesen:
- Format: 29 x 29  cm
Farben analog zu Vorpositionen

Einbauort: Duschbereich Bäder STG
Menge: 1,000 m2

**02.03.270 Fliesen auf Ablagen halbhoher Vorsatzschalen**
Ausführung wie in der Position "Wandbekleidung aus
Feinsteinzeugfliesen " beschrieben, jedoch
auf Ablagen der halbhohen Vorsatzschalen.

- Tiefe: 10 bis 30 cm
Menge: 75,000 m

**02.03.280 Aussparungen in Wandfliesen Rohrdurchführungen etc.**
Herstellen von runden Aussparungen für
Rohrdurchführungen,
Schalter und Steckdosen in Wandfliesen der Position
"Wandbekleidung aus Feinsteinzeugfliesen, 30x60cm".

Durchmesser: bis ca. 150 mm.

Menge wie folgt:
- je Dusche: 3 Stück
- je Waschbecken: 3 Stück
- je WC: 3 Stück
- je Wasserzähler: 2 Stück
- je Abstellhahn: 2 Stück
- je Schalter bzw. Steckdose: 1 Stück
- je Waschmaschine: 2 Stück (wenn an gefliester Wand)
Menge: 725,000 Stk

**02.03.290 Zulage Badewannenträger einfliesen**
Zulage Badewannenträger  mit Wandfliesen im Dünnbett
verkleiden, inkl. Anlegen einer Revisionsöffnung im
Fliesenraster.

Fliesen : wie vorgenannt
Wanne : ca. 180/80/56 cm
Menge: 17,000 St

**02.03.300 Revisionsklappe, Fliesen**
Revisionsklappe liefern, einbauen und ausfliesen.
Funktion: RevisionsöffnungAbmessung: ca. 30 x 30
cmAusführung: zum ausfliesenAusstattung: mit Magnethalter

Sämtliche Nebenarbeiten zum ausfliesen der
Revisionsöffnung inklusive Verschnitt,
sind in diese Position einzurechnen.

Einbauort: Tower 2-10. OG
Menge: 17,000 St

**02.03.310 Verfugung Wand, Silikon**
Fugen an Innenecken, an Anschlüssen von
Einbauten und Zargen mit Silikon herstellen.
Die Fugen sind auszusparen, von Mörtelresten zu
reinigen,
vorzustreichen und mit Dichtungsmaterial auszuspritzen
und
zu glätten. Farbe nach Vorgabe AG.

Fugenbreite: bis 10,0 mm
Menge: 510,000 m

**02.03.320 Eck-/Abschlussschienen, Edelstahl**
Eckschienen aus Edelstahl, mit gelochtem
Befestigungsschenkel im Bereich von
Materialwechsel und Außenecken in
Wandfliesenbekleidungen liefern und einbauen.

- Material: Edelstahl V2A

Fabrikat: Schlüter Quadec oder glw.

Angebotenes Fabrikat:
'
..........................................'
vom Bieter einzutragen
Menge: 260,000 m

**02.03.330 Ersatzfliesen (Wände) liefern und übergeben, 10 Stück**
*** Bedarfsposition ohne GB
Lieferung von Fliesen der Position "Wandbekleidung aus
Feinsteinzeugfliesen, 120x60cm" und Übergabe an den AG
nach Fertigstellung der Fliesenarbeiten einschließlich
Beschriftung für Einbauort.

Menge: ca. 10 Stück
Menge: 1,000 Psch

**02.03.340 Wandfliesen - Verlegearbeiten ohne Lieferung Fliesen**
*** Bedarfsposition ohne GB
Fachgerechter Einbau der Feinsteinzeugfliesen
einschließlich Verfugung.
Verlegung Feinsteinzeug im Format 120/60 cm oder
80/80cm
Reine Verlegeleistung ohne Lieferung der Fliese.
Menge: 1,000 m2

**02.03.350 Material Spiegel 120x120**
*** Bedarfsposition ohne GB
Sicherheitsspiegelglas für die flächenbündige Verlegung
innerhalb der Fliesenfläche gemäß beiliegender
Zeichnungen liefern.

Breite: 120 cmHöhe: 120 cmKantenbearbeitung: gefast
Menge: 32,000 Stk

**02.03.360 Material Spiegel 60x100**
*** Bedarfsposition ohne GB
Sicherheitsspiegelglas für die flächenbündige Verlegung
innerhalb der Fliesenfläche gemäß beiliegender
Zeichnungen liefern.

Breite: 60 cmHöhe: 100 cmKantenbearbeitung: gefast
Menge: 9,000 Stk

**02.03.370 Wannenverkleidung, 1 seitig**
Stabiler Träger zum direkten aufbringen von Fliesen
bestehend aus 30mm starker Bauplatte aus extrudiertem
Polystyrol-Hartschaum, beidseitig mit Glasfasergewebe
armiert und mit kunststoffvergütetem Mörtel
beschichtet, mit höhenverstellbaren Füßen bis zu 10cm
liefern und einbauen nach Herstellerangaben inkl.
Verklebung mit der Wanne.
Maße Wanne ca. 0,80m x 1,80m

Einbauort : Längsseite der Badewanne, 2. - 9.OG Tower

Leitfabrikat: Wedi bath board oder glw.

Fabrikat
'
..........................................'
vom Bieter einzutragen
Menge: 16,000 Stk

**02.03.380 Wannenverkleidung, 2 seitig**
Einbauort : Längs- und Stirnseite der Badewanne, STG
Tower
Menge: 1,000 Stk

USt %: 19,00
